# LUH Umbau3101
Angebotsaufforderung (GAEB DA XML 3.2, DA83)
Projekt: 2022.05
Währung: EUR
Bieterkommentare zugelassen: ja
Erstellt mit: ASBwin 27.0.0.0, Position 27.0.0.8, 18.07.2024

## Zusätzlicher Text
Bieter:

  _____________________________
  (Firmenstempel)

LEISTUNGSVERZEICHNIS

Projekt:
Baumaßnahmen Leibniz Universität Hannover
Gebäude 3101, Nienburger Straße 1- 4,
30167 Hannover

Gewerk:
Trockenbauarbeiten, Metallrasterdecken und WC-Trennwände

Bauherr:
Leibniz Universität Hannover (Stiftung)

Nutzer:
Fakultät Bauingenieurwesen und Geodäsie

Allgemeine Darstellung des Bauvorhabens
Bei dem Gebäude 3101 der Leibniz Universität Hannover (LUH) handelt es sich um das ehemalige „Franzius-Institut“ für Wasserbautechnik, geplant und realisiert zwischen 1927-1931 von Franz Erich Kassbaum und erstmals von mehreren Instituten im Jahr 1931 bezogen. Das Gebäude orientiert sich am Backsteinexpressionismus und steht unter Denkmalschutz.

Neben der Fakultät für Bauingenieurswesen und Geodäsie sollen nun freigewordene Räumlichkeiten von weiteren Instituten aus dem Bereich Bauingenieurswesen, bezogen werden und müssen entsprechend an die Anforderungen der neuen Nutzer angepasst werden.

Maßnahmenbeschreibung
Der erste Bauabschnitt umfasst die neuen Räumlichkeiten des Institutes für Baustoffe. Das Institut arbeitet an der Erkundung von zementären Baustoffen wie Mörtel und Beton.
Für die Herrichtung der bestehenden Räumlichkeiten im Gebäude 3101 sind folgende genehmigungsrelevante Maßnahmen notwendig:
- Ertüchtigung der Deckentraglast der im Erdgeschoss befindlichen Halle B005 zum Kellergeschoss
- Errichtung eines Technikraums im Innenhof für die Abwasserbehandlung
- Nutzungsänderung des ELT-Raums B003 im Erdgeschoss zu einem Büroraum
- Nutzungsänderung des Lagerraums B-104 im Kellergeschoss zu einem Versuchsraum
- Nutzungsänderung des Röntgenraums B-153 zu einem klimatisierten Lagerraum

Baustelle

Das Gebäude wird in genau abgesteckten Baubereichen im Erdgeschoss und Kellergeschoss saniert und umgebaut.
Der Baustellenbereich wird über einen Nebeneingang von der Strasse Schneiderberg erschlossen. Anlieferungen können ggf. auch über die Hofzufahrt zu rückwärtigen Hallentoren erfolgen. ( siehe Plan Baustelle/-einrichtung).

Die Sicherungspflicht für das Baugrundstück obliegt dem Auftragnehmer.
Der Dienstbetrieb in den angrenzenden Gebäuden wird uneingeschränkt weiterlaufen. Bei Arbeiten außerhalb der Baustellenfläche sind die Regeln und Vorschriften sowie besondere Anweisungen des Nutzers zu beachten.
Evtl. zu nutzende öffentliche Flächen sind, in alleiniger Verantwortung des ANs,
bei den zuständigen Behörden zu beantragen, anzumieten und entsprechend zu sichern.

Der Bieter sollte sich vor Abgabe seines Angebotes über die örtlichen Verhältnisse auf der Baustelle informieren.

Besondere Hinweise
Sofern in der Leistungsbeschreibung die Vorgänge 'Herstellen', 'Liefern',
'Einbauen' nicht gesondert beschrieben sind, gelten diese Vorgänge unter
Zugrundelegung der allgemein anerkannten Regeln der Technik, der gesetzlichen
und behördlichen Bestimmungen und der
Ausführungsbestimmungen der ATV-VOB Teil C als beschrieben.

Beschreibung der Baumaßnahmen und Leistungen
-Vorwandinstallation Hallle B005
-Herstellen Rasterdecken in Sanitärbereichen
-anbringen Akustikpaneele in Halle B005
-Brandschutzverkleidung bestehender Stahlträger Flur UG
-Metallrasterdecke einschl. Downlights Flur UG
-WC-Trennwände in Sanitärbereichen UG

Beigefügte Unterlagen
- Baustelleneinrichtungsplan
- Grundriss, Schnitt UG & EG
- Grundriss, Schnitt Technikgebäude
- Bauzeitenplan
- Formular "Bedarfsabschaltung von Brandmeldeanlagen"

Lage des Grundstücks, Zuwegung, Baustellenzufahrt
Das Grundstück liegt im Innenstadtbereich (Nordstadt) von Hannover. Die Zufahrt erfolgt Nienburgerstraße und Schneiderberg.

Baustelleneinrichtung
Dem AN stehen die Flächen gemäß Baustelleneinrichtungsplänen zur Verfügung.
Zusätzliche Lagerflächen, Stellflächen von Schuttcontainer, Aufzug oder Kranstellung bedürfen der Absprache und Zustimmung der Bauleitung.
Die Zufahrt ist immer freizuhalten. Dort darf auch nicht geparkt werden.
Vor dem Grundstück gibt es einen öffentlichen Parkstreifen. Eine Teilfläche soll ausschließlich zum Parken von Firmen-Kfz eingerichtet werden. Die ausf. Firmen können den Innenhof nur zum Be- und Entladen befahren. Der abgesteckte enge Bereich für die Baustelleneinrichtung im Innenhof kann aus brandschutztechnischen Gründen nicht als Lagerfläche genutzt werden.
Als vertikale Verkehrswege zwischen UG und EG steht eine Treppe (siehe auch Baustelleneinrichtungsplan) zur Verfügung.
Alle Verkehrswege sind uneingeschränkt frei und sauber zu halten.
Verursacher von Beschädigungen oder Verschmutzungen im und am Gebäude, bzw. an Bau- und Einbauteilen sind zur Mängelbeseitigung verpflichtet. Bei Nichtbeachtung wird zu Lasten des ANs der Mangel bauseits abgestellt.

Baustellenabsicherung
Der Bauzaunt ist immer geschlossen zu halten, damit es nicht zu Unfällen kommt. Eine Baustellenbewachung wird bauseits nicht gestellt. Der Verschluss und die Sicherung der Baustelle liegt in der Verantwortung des AN.

Personalräume
Der AG stellt weder Personalaufenthaltsräume, Umkleideräume noch
Duschräume zur Verfügung. Aufenthaltscontainer können in Absprache mit der
Bauleitung, begrenzt auf die Baustelleneinrichtungsfläche, gestelIt werden. Die
Verantwortung sowie die Kosten für das ordnungsgemäße Einrichten liegen
beim AN.

Lärm- und Staubschutz
Zum Schutz gegen Baulärm sind Massnahmen entsprechend den gesetzlichen Verordnungen zu treffen. Dies ist durch den Einsatz geräuschgedämmter Gerätschaften zu gewährleisten. Ebenso sind Belästigungen
infolge Staubentwicklung durch geeignete Maßnahmen auf das Äusserste einzuschränken.

Besondere Einschränkung lärmintensiver Arbeiten
Durch die Nähe zu Arbeits-, Seminarräumen sind an gebotenen Tagen lärmintensive Abbruch- und Bohrarbeiten stundenweise zu unterbrechen. Zeiten dieser Einschränkungen werden rechtzeitig angekündigt. Die Arbeiten sind dann entsprechend anzupassen, d.h, ..es können nur geräuscharme Arbeiten ausgeführt werden.

Hinweise zur Ausführung der Bauarbeiten in genutzten Gebäuden
In dem zu sanierenden Gebäude läuft in den angrenzenden Bereichen der normale Arbeitsbetrieb weiter. Aus diesem Grund sind von den ausführenden Firmen entsprechend angemessene Verhaltensweisen zu berücksichtigen. z.B.: Lärm- und Staubschutz, Rauchverbot in den Gebäuden und besondere sicherheitsrelevante Vorschriften der Nutzer.

Arbeitszeit: Die Arbeiten sind im Zeitraum von 7.00 bis 20.00 h auszuführen. Danach wird das Gebäude und das Grundstück abgeschlossen. Wochenendarbeit ist nur nach Absprache möglich.

Baubesprechungen
Der AN hat nach Aufforderung durch die Bauüberwachung des AG im Rahmen seiner Koordinierungspflicht an den regelmäßig stattfindenden Baubesprechungen
teilzunehmen. Der Vertreter des AN muss autorisiert sein, für den AN Aussagen
zu Terminen und zur Ausführung treffen zu können.

Bautagebuch
Der Unternehmer hat ein Bautagebuch zu führen, welches regelmässig und
auf Verlangen der Bauüberwachung zur Einsichtnahme vorzulegen ist.

Sprache
Alle Äußerungen des AN müssen in deutscher Sprache abgefasst sein.
Fremdsprachliche schriftliche Erklärungen Dritter (z.B. Bescheinigungen von
Behörden) sind mit deutscher Übersetzung einzureichen.

Baureinigung / Bauabfälle
Im Zusammenhang mit der Baumaßnahme anfallende Abfälle sind
entsprechend der Abfallsatzung des Zweckverbandes Abfallwirtschaff Region Hannover zu trennen und zu entsorgen.
Der Auftragnehmer hat die Baustelle täglich von Schuttresten, Abfällen,
Verunreinigungen usw. zu räumen bzw. zu säubern. Eine gesonderte
Vergütung hierfür erfolgt nicht, ebenso werden Deponiegebühren nicht erstattet.
Containergebühren sind ebenfalls in die jeweilige Position mit
Entsorgungsanteil einzukalkulieren. Kommt der Auftragnehmer einer
Reinigungsaufforderung der zuständigen Bauleitung innerhalb von zwei Tagen
nicht nach, so behält sich die Bauleitung vor, die Baureinigung durch Dritte zu
veranlassen. Die entstehenden Kosten gehen in diesem Fall zu Lasten des
Auftragnehmers.

Schutz von Bäumen, Sträuchern und Grünflächen
Bei der Baustelleneinrichtung und Ausführung der Bauleistung in der
Nähe von Bäumen, Sträuchern und Grünflächen sind zur Vermeidung
von Schäden die Schutzvorschriften zu beachten.

Gütesicherung, Kennzeichnung, technische Prüfungen
Für alle im LV genannten Gütesicherungen, Kennzeichnungen, technische
Prüfungen, Allgemeine bauaufsichtliche Prüfzeugnisse und dergleichen (TÜV, RAL, etc.) gilt, dass ein alternativ angebotenes Produkt mindestens die Eigenschaften der in der Ausschreibung benannten Gütesicherung, Kennzeichnung, technische Prüfung erfüllen muss. Ein entsprechender Nachweis ist zu erbringen u. vorzulegen.

Dokumentation
Der AN hat spätestens zur Abnahme bezüglich seiner ausgeführten Leistungen
eine Dokumentation 3-Fach in Papier mit folgendem Inhalt zu übergeben,
Erklärungen und Prüfbücher im Original:

1. Benennung der ausgeführten Produkte, ggf. inkl. Modellbezeichnung u.
technischen Leitwerten (z.B. U-Wert)
2. Übereinstimmungserklärungen zur fach- und sachgerechten Verwendung
und Einbau der ausgeführten Produkte, insbesondere relevanter Ausführungen
für den Brand-, Wärme-, Schall- und Feuchteschutz.
3. Fachunternehmererklärung
a: Leistungen nach allgemein anerkannten Regeln der Technik ausgeführt,
b: Leistung gemäß den vertraglich vereinbarten Eigenschaften - ohne
gebrauchseigenschaftsherabsetzende Fehler oder Mängel,
c: Leistungen entsprechen dem öffentlichen Baurecht und wurden auf die
Arbeiten anderer Unternehmer abgestimmt / § 59, aktuelle NBau0,
zukünftig § 55 NBauO)
4. Prüfzeugnisse für prüfrelevante Produkte (z.B. Brandschutzabschlüsse).
5. Unternehmererklärung nach EnEV §26a, sofern zutreffend
6. Protokolle zur Einweisung des Nutzers
7. Bestandszeichnungen

Das Fehlen dieser Unterlagen wird im Rahmen der Schlussrechnungsprüfung
wie das Fehlen von Aufmaßen gewertet und verhindert eine abschließende
Bearbeitung der Rechnung.

## 03 Trockenbauarbeiten und Metallrasterdecken
Datum: 18.07.2024

*Hinweis: Hinweise zum Projekt*
Sicherheit und Sauberkeit
Die Baustellenordnung des AGs ist zu beachten. (s. Anlage)

Bauzäune, Absperrungen, Gerüste und sonstige Sicherheitsmaßnahmen müssen vor Beginn der Arbeitstätigkeit betriebsfertig sein. Sie sind auch bei Unterbrechung der Arbeiten oder an Tagen der Arbeitsruhe bis zur restlosen Beendigung dieser aufrechtzuerhalten.
Vor Arbeitsunterbrechung ist dafür zu sorgen, dass keine gefahrdrohenden Zustände (z.B. hängende Teile, Schrägstellung von Bauteilen) bestehen bleiben.
Der Bauzaun ist bis zum Ende der Baumaßnahme zu halten, so dass kein Unbefugter die Baustelle betreten kann.

Die abzubrechenden Bauteile werden Eigentum des ANs.
Das gesamte Gelände ist nach erfolgtem Abbruch von allen Schuttresten zu säubern. Trennen des Abbruchmaterials für die einzelnen Deponien - Aufladen, Transport, Kippen und Kippgebühr für alle Massen. Die Entfernung dieser Materialien ist in die Positionen mit einzukalkulieren.
Die für den Abbruch bzw. Abbau der Gebäude notwendigen Gerüste sind mit in die Gebäudepositionen einzukalkulieren. Die nachfolgend aufgeführten Positionen schließen alle geltenden Arbeitssicherheitsvorkehrungen und Abfallbeseitigungsvorschriften mit ein, sie werden nicht besonders vergütet.

Immissionschutz
Da sich die Baustelle auf dem Gelände der Universität befindet, sind jegliche Immissionen wie Staub, Gas, Gerüche Lärm, Erschütterungen etc. auf das technische mögliche Mindestmaß zu beschränken.
Lärmintensive Arbeiten sind unter Umständen nur zu vereinbarten Zeiten möglich. (siehe auch Text ...lärmintensive Arbeiten)

Brandmeldeanlage
Das Gebäude wird partiell überwacht. Die Baubereiche sind grundsätzlich freigeschaltet. Bei Arbeiten in anderen oder angrenzenden Bereichen sind Abmeldungen 24 Stunden vorher mitzuteilen. Die Abmeldung muss schriftlich mit beigefügten Formblatt erfolgen. Der AN hat dazu die Meldernummer dem AG bzw. dessen Bauüberwachung mitzuteilen.

Bauwesenversicherung
Wird nicht vom AG abgeschlossen.

Firmenwerbung
Firmenwerbung durch Plakate, Folien, Banner, etc. ist ausdrücklich untersagt.

Baustrom, Bauwasser
Werden vom Auftraggeber gestellt.

Ausführungsunterlagen
Es gelten die weiteren und besonderen Vertragsbedingungen (WBVB, siehe Anlage).

*Hinweis: Hinweis Oberflächenqualitäten*
Alle Spachtel- und Versiegelungsarbeiten sind in den sichtbaren Bereichen streichfähig einschliesslich geschliffener Oberfläche der Qualitätsstufe 3 (Q3) gemäss der Festlegung in "Verspachtelung von Gipsplatten, Oberflächengüten" herausgegeben von der "Industriegruppe
Gipsplatten im Bundesverband Gips- und Gipsbauplattenindustrie e.V." herzustellen.

*Hinweis: Hinweis Gerüste*
Ein Raumgerüst für die Versuchshalle B005 wird Bauseits gestellt und steht für die nachfolgend beschriebenen Arbeiten zur Verfügung. Die genauen Gerüststandzeiten werden rechtzeitig seitens der Bauüberwachung kommuniziert.

Der Bieter hat alle restlichen Gerüstmaßnahmen zur Fertigstellung der eigenen Leistungen mitzukalkulieren und in die Einheitspreise einzurechnen.

  Rohbauhöhen :  Abhängehöhen:  li. Raumhöhe:

UG:  bis ca.3,10 m  ca. 0,30 m  bis ca. 2,80 m

### Titel 1 Trockenbauarbeiten

**1.10 Vorsatzschale, H=1,60m / GF**
Katalog-Nr. BKI0390000310918
Nichttragende innere, freistehende Vorsatzschale oder Schachtwand, einschl. Verspachtelung von Fugen und Befestigungsmitteln.
Unterkonstruktion: Einfach-Ständerwerk aus verzinkten Stahlblechprofilen
Profilgröße: 50 mm
Bekleidung: GF
Plattendicke:  2 x 12,5 mm
Oberfläche: Qualitätsstufe Q2
Anschluss: starrer Anschluss ca. 20m
Brandschutz: nicht gefordert
Brandbelastung: einseitig
Wanddicke: ca.75mm
Wandhöhe: ca. 1,60 m
Einbaubereich: 1
Menge: 15,000 m2
Kostengruppen nach DIN 276-1 2006: 345

**1.20 Vorsatzschale, Ablage/Schmalseiten**
Katalog-Nr. BKI0390001510918
Ablage und Seitenflächen der vor beschriebenen Vorsatzschale herstellen, umlaufende Anschlüße starr. Leistung inkl. Eckschutzprofil an der Vorderkante
Einbauort: Halle B005
Beplankung: GF
Plattendicken je Seite: 2 x 12,5 mm
Oberfläche: Q2
Breite: ca. 75 bis 700mm
Menge: 5,000 m
Kostengruppen nach DIN 276-1 2006: 345

**1.30 Nischen in oberer Ablage**
Anarbeiten der vorbeschriebenen Ablage an Fenster- und Türleibungen,
Abmessungen der Nischen ca. 0,62 x 2,06m sowie ca. 0,50 x 0,50m
Menge: 3,000 St

**1.40 Eckschutzschienen**
Alu-Kantenschutz,
für Aussenecken an Stützen, Leibungen und Wandversprüngen anbringen und flächeneben einspachteln,
als Zulage zu Vorpositionen.
Menge: 12,000 m

### Titel 2 Abgehängte Decken

**2.10 GK-Randfriese für Rasterdeckensysteme**
Randfriese für Rasterdeckensysteme, als Gipskartondecke wie vor beschrieben, Abh.- Höhe ca. 30 cm, als geschlossene Flächen mit gefalteten Kanten zu anderen Deckensystemen,
Friesbreite ca. 10cm, Anschluß zu den Umfassungswänden, Fugen und sichtbare Befestigungsmittel verspachteln.
Fugen zur Wand mit Acryl, dauerelastisch, überstreichfähig.
Menge: 72,000 m

**2.20 Rasterdecke, abgehängt, Gipsplatte, einlagig, Federschiene**
Katalog-Nr. BKI0390000630918
Unterdecke DIN EN 13964 / DIN 18168,
Einbauhöhe 2,90m, Abhängehöhe ca. 30 cm.

Schallabsorptionsgrad DIN EN ISO 11654 αW = 0,90 (bei Konstruktionstiefe 65 mm).

Lichtreflexion = 73%

Befestigungsuntergrund Stahlbeton,
Metall-Unterkonstruktion aus T15-Tragprofilen nach DIN EN 13964,
Achsabstand 625/625 mm in Parallelmontage mit T15 Querprofilen, Befestigung mit bauafsichtlich zugelassenen Befestigungsmitteln.

Dämmschicht aus Mineralwolle nach DIN EN 13162, Dicke 50 mm einseitig mit schwarzen Vlies kaschiert,
Brandverhalten nach DIN EN 13501-1: A1,
längenbezogener Strömungswiderstand ≥ 11 kPa·s/m2,
Temperaturbeständigkeit bis 150 °C,
durchgängig auf den Grund- und Tragprofilen verlegt.
Erzeugnis: Knauf Insulation Akustik-Dämmplatte TP-440
oder gleichwertig.

Decklage / Bekleidung aus Gips-Kassetten DIN EN 14190:
Rastermaß ca. 625/625 mm, Kante A/A+ (scharfkantig) für sichtbares Schienensystem, Plattendicke 12,5 mm, Oberfläche weiß lackiert
(ähnlich RAL 9003, Glanz 5),

Perforation/Lochung:
Rundlochung Ø ca. 8/15/20,
Lochanteil ca. 10,8 %,
Eigengewicht ca. 8,2 kg/m2,

mit rückseitigem Akustikvlies Farbe Grau.

angebotener Hersteller:

'.....................................................................'

angebotenes Fabrikat:

'.....................................................................'
Menge: 40,000 m2
Kostengruppen nach DIN 276-1 2006: 353

### Titel 3 Akustikelemente

**3.10 Akustikpaneele 100 x 50cm**
Industrieschallabsorber

Format, Oberfläche
Rechteckige Platte: 100 x 50 cm ebene Oberfläche

Materialstärke: 5 cm

Material: Duromerer Akustikabsorber

Farbe: Weißgrau

Brandklassen DIN 4102 B1 inkl. dazugehörige bauaufsichtliches Prüfzeugnis (einschl. selbstklebender Folie)

Befestigung: selbstklebend

Verlegung mit Schattenfuge

Temperaturbeständigkeit: - 200 °C bis + 200 °C

Wärmeleitfähigkeit: 0,032 – 0,038 W/mK

UV-Beständigkeit: Höchst UV-beständig, vergilbt nicht

Schadstoffhinweise: Nach Öko-Tex Standard 100 als gesundheitlich unbedenklich zertifiziert, mineralfaserfrei, FCKW frei, treibmittelfrei

Einbauort: Decke/ Wände Halle B005, Raumhöhe ca. 5,10m. Raumgerüst bauseits vorhanden.

Schallabsorptionsgrad nach DIN EN ISO 354 (Hallraum) bei 50mm Stärke:
125 Hz = 0,20
250 Hz = 0,55
500 Hz = 1,05
1000 Hz = 1,10
2000 Hz = 1,20
4000 Hz = 1,20

angebotener Hersteller:

'.....................................................................'

angebotenes Fabrikat:

'.....................................................................'
Menge: 75,000 St

**3.20 Akustikpaneele 120 x 62,5cm**
Industrieschallabsorber wie vorbeschrieben, jedoch in der Größe 120 x 62,5cm.

Materialstärke: 5 cm
Menge: 195,000 St

### Titel 4 Brandschutzverkleidung

**4.10 Stahlunterzugsbekleidung F 90-A / I26 / 3 S.**
Stahlunterzugsbekleidung F 90-A,
nach DIN 4102,
liefern und fachgerecht montieren aus
selbsttragenden, zementgebundene Brandschutzbauplatten auf Basis von Calciumsilikat,
wasserbeständig Z1 nach DIN EN 12467-12,
Rohdichte ca. 820 - 1000 kg/m³,
Druckfestigkeit ca. 9,3 N/mm² nach DIN EN 826,
nichtbrennbar-A1,
qualitätsgesichert nach ISO 9001.

Die Bekleidungsdicke ist nach dem Verhältniswert
Ap/V (früher U/A) zu bestimmen.
Zum Ausgleich von Unebenheiten im Stahl, sind zwischen
Außenkante Stahlprofil und Innenseite Bekleidung
umlaufend 5 mm Luft zu berücksichtigen und einzukalkulieren.

Amtlicher Nachweis: ABP Nr. P-3802/8029-MPA BS
Dem Angebot ist der gültige allgemeine bauaufsichtliche Nachweis der angebotenen Konstruktion
beizufügen.

Stahlprofil: I26
Art der Bekleidung: 3-seitig
Bekleidungsdicke: 15 mm

Einbauort: Flur UG
Einbauhöhe über Fußboden: 2,90 m

angebotener Hersteller:

'.....................................................................'

angebotenes Fabrikat:

'.....................................................................'
Menge: 2,000 m2

**4.20 Stahlunterzugsbekleidung F 90-A / I22 / 3 S.**
Stahlunterzugsbekleidung F90-A,
selbsttragenden, zementgebundene Brandschutzbauplatten auf Basis von Calciumsilikat,
liefern und montieren wie vor, jedoch

Stahlprofil: I22
Art der Bekleidung: 3-seitig
Bekleidungsdicke: 20mm

Einbauort: Flur UG
Einbauhöhe über Fußboden: 2,90 m
Menge: 1,500 m2

**4.30 Stahlunterzugsbekleidung F 90-A / IP28 / 2 S.**
Stahlunterzugsbekleidung F90-A,
selbsttragenden, zementgebundene Brandschutzbauplatten auf Basis von Calciumsilikat,
liefern und montieren wiein Pos. 4.10, jedoch

Stahlprofil: IP28
Art der Bekleidung: 2-seitig
Bekleidungsdicke: 15mm
Menge: 4,500 m2

**4.40 Stahlunterzugsbekleidung F 90-A / IP24-40 / 1 S.**
Stahlunterzugsbekleidung F90-A,
selbsttragenden, zementgebundene Brandschutzbauplatten auf Basis von Calciumsilikat,
liefern und montieren wie in Pos. 4.10, jedoch

Stahlprofil: IP24 / IP26 / IP28 / IP40
Art der Bekleidung: 1-seitig
Bekleidungsdicke: 15mm
Menge: 7,500 m2

### Titel 5 Metallrasterdecke

*Hinweis: Hinweis zur Metallrasterdecke*
Einstegraster, bestehend aus einer Unterkonstruktion
[U-Trageprofil] und vorgefertigten Rasterfeldern.

Das formgelochte U-Trageprofil wird mit
M6-Gewindestäben von der Befestigungsebene
[z.B. Rohdecke] drucksteif mit bauaufsichtlich zugelassenen
Dübeln abgehängt. Der Abstand der U-Trageprofile
richtet sich nach dem vorgegebenen Modulmaß.
Lässt es die Abhängehöhe zu, kann die Montage mit dem
Rostwinkel U 1040 als Queraussteifung erfolgen. Ab
einer Abhängehöhe von 500mm ist die Queraussteifung
notwendig. Der Rostwinkel wird mit M6-Gewindestäben
gegen Lösen gesichert von der Befestigungsebene
[z.B. Rohdecke] drucksteif mit bauaufsichtlich zugelassenen
Dübeln abgehängt. Anschließend wird das U-Trageprofil mit dem Rostwinkel verschraubt.

Der Abstand der U-Trageprofile richtet sich nach dem
vorgegebenen Modulmaß der Rasterelementlänge. Die
Rasterelemente werden im Modulabstand montiert und
bestehen aus quadratischen Zellen. Die Rasterstege
erhalten eine Lochung zur Verbindung der Rasterelemente
und der U-Trageprofile über Haltefedern [C 94 Clipse].
Die einzelnen Rasterelemente sind selbstjustierend und
einzeln abklappbar. Die korrekte Ausrichtung der
Rasterelemente wird durch eine verwechslungssichere
Kennzeichnung [Stanzung] gewährleistet. Der Stoß der
Rasterstege in Längsrichtung wird durch Verzahnung der
Rasterfelder gewährleistet.

Alle Teile sind aus bandlackiertem oder eloxiertem
Aluminium.

angebotener Hersteller:

'.....................................................................'

angebotenes Fabrikat:

'.....................................................................'

**5.10 Einstegrasterdecke - Rasterfelder**
Feldgröße [L x B]: 1200 x 600 mm

Materialstärke: 0,6 mm

Zellenmaß: 40 x 40 mm

Steghöhe: 30 mm

Farbe: Weiß

Material: Aluminium [beidseitig bandlackiert, Kanten unlackiert]
Menge: 110,000 m2

**5.20 Unterkonstruktion**
Unterkonstruktion für vorbeschriebenes Deckensystem aus Hinweistext sowie Pos. 5.10, bestehend aus:

-Abhänger L-Winkel
Bedarf ca. 1Stk/1,2m

-U-Profil,
Farbe: Weiß
Länge: 2400 mm
Bedarf pro m²: ca. 0,83 lfm/m² [bei Feld 1200 x 600 mm]

-U-Profil Verbinder,
Farbe: Weiß
Bedarf: ca. 0,41 Stk/m²

Haltefedern,
Bedarf: ca. 4 Stück/Rasterfeld

liefern und montieren.
Menge: 110,000 m2

**5.30 Einbauleuchte für offene Decken**
Lichtspots passend zur vorbeschriebener Metallrasterdecke, Durchmesser 30mm passend zur Integration in einzelne Zellen.

Lichtfarbe: 2700 – 5000 K, Tunable White (2700 – 5000 K) oder Einzelfarbe, CRI > 80
LED-Output:  880 lm (4000K)
Optischer Wirkungsgrad:  75% (2 x 38°)
Lichtverteilung: 2x38°,
Dimmbarkeit: DALI dimmbar
Treiber: Extern im Deckenhohlraum
Spannungsversorgung: Konstantstromtreiber 350 – 700 mA CC | 12 V

Schutzklasse III (exkl. LED-Treiber) IP 20
Elektrischer Anschluss: Stecksystem 2-polig - L = 0,5 m - zum Anschliessen an bauseitige Treibereinheit
Menge: 42,000 St

**5.40 Zulage schräger Verlauf**
Zulage zu vorbeschriebenen Positionen 5.10-5.30 für erhöhten Aufwand durch Herstellen eines schrägen Deckenverlaufes.

In dieser Position ist nur der Mehrpreis gegenüber den genannten Positionen anzugeben.
Menge: 7,500 m2

### Titel 6 Stundenlohnarbeiten

*Hinweis: Vorbemerkung Stundensätze*
Stundenlohnarbeiten gemäss VOB / B § 15

Der Verrechnungssatz umfasst sämtliche Aufwendungen wie:

- Lohn- und Gehaltskosten
- Lohn- und Gehaltsnebenkosten
- Zuschläge
- lohngebundene und lohnabhängige Kosten
- sonstige Sozialkosten
- Gemeinkosten
- Wagnis und Gewinn

Erschwerniszuschläge sowie Zuschläge für Überstunden, Nacht-, Sonntags- und Feiertagsarbeit werden gesondert vergütet.

Der Stundenverrechnungssatz gilt unabhängig von der Anzahl der abgerechneten Stunden. VOB / B § 2 Nr. 3 findet für Stundenlohnarbeiten keine Anwendung.

Stundenlohnarbeiten dürfen nur auf Anordnung oder mit Zustimmung des fachlich zuständigen Bauleiters durchgeführt werden.

**6.10 Stundensatz Spezialbaufacharbeiter**
Wie beschrieben, Spezialbaufacharbeiter,
entsprechend Lohngruppe 4 im Bauhauptgewerbe.
Menge: 20,000 h
